# Mainzer Str. 1
Angebotsaufforderung (GAEB DA XML 3.2, DA83)
Projekt: 000181
Währung: EUR
Erstellt mit: GXML Toolbox V3.3 R20230829, iTWO_64 V24.0.454, 03.06.2025

## Deckblatt
Leistungsverzeichnis über Gerüstarbeiten für Sanierungsmaßnahmen - Dach- und Fassadenarbeiten

Stand Mai 2025

Bauvorhaben: Mainzer Str. 1 - 2/Karl-Marx-Str. 20

Bauort:  12053 Berlin

Bauherren: Covivio Immobilien GmbH

Planung und Bauleitung: Covivio Immobilien GmbH, Frau Erbe
  Sonnenallee 160, 12059 Berlin

Angebot über:  Gerüstarbeiten

Gewerke:  Gerüstarbeiten

Ausführungsbeginn ca.:  Ab Juli, in Absprache mit unserer Bauleitung

Aufbau:  07.07.2025
Vorhaltung:  07.07.2025 bis ca. 25.09.2026
Abbau:  nach Rücksprache mit unserer Bauleitung

## A) ALLGEMEINE VORBEMERKUNGEN -- Stand 01.05.2010
A) ALLGEMEINE VORBEMERKUNGEN FÜR LEISTUNGSVERZEICHNISSE (MLV)
  Stand 01.05.2010
=================================================================

A1) ALLGEMEINES

Diesem Leistungsverzeichnis liegen die "Zusätzliche Vertragsbedingungen für die Ausführung von Bauleistungen (Z-VOB/B)" der Immeo=Wohnen in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Immeo=Wohnen in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Immeo=Wohnen um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

## C) TECHNISCHE VORBEMERKUNGEN
C) TECHNISCHE VORBEMERKUNGEN
===============================

Für Angebot und Ausführung sind besonders zu beachten:

DIN 18299  Allgemeine Regelungen für Bauarbeiten jeder Art

DIN  4420  Arbeits- und Schutzgerüste

DIN 18350  Putz- und Stuckarbeiten

DIN 18363  Maler- und Lackierarbeiten

DIN 18451  Gerüstarbeiten

DIN 18540  Abdichten von Außenwandfugen im Hochbau mit Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und Sachwertschutz

c) die aktuellen VDE- und VDI  Richtlinien, die Vorschriften der zuständigen Behörden (z. B. Bauaufsicht, Gewerbeaufsicht, TÜV), Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a)  Augenscheinliche Überprüfung aller im Untergrund eingesetzten Geländer-, Gitterstützen und sonstige Verankerungen auf fachgerechte Überarbeitbarkeit.

b)  Erschwernisse durch Vorhandensein von Regenfallrohren oder sonstigen Leitungen werden nicht vergütet.

c)  Säuberung des Untergrundes von Staub und Verschmutzung sowie von lose sitzenden Putz- und Betonteilen durch Trocken - Reinigung.

d)  Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e)  Das farbige Absetzen eines Bauteils sowie das Absetzen und Beschneiden von Fenster- und Türfaschen, Bändern, Gesimsen, Nuten und Sockelflächen.

f)  Das Einholen der Genehmigungen für Strassen- und Bürgersteigabsperrungen, bzw.
  für die Nutzung von Nachbargrundstücken.

g)  Schutz der in Benutzung genommenen öffentlichen Verkehrsflächen oder anderer Einrichtungen und Vorleistungen anderer Unternehmer vor Beschädigung sowie Beseitigung der Schäden oder Übernahme der Kosten hierfür.
h)  Übernahme der Gebühren für die Benutzung von öffentlichen Verkehrsflächen oder Nachbargrundstücken.
i)  Notwendige Maßnahmen zum Schutz von Dächern, Rinnen, Fallrohren, Blechen, Fugenbändern, Fußböden, Geländern, Stahlzargen, Fenstern, Türen, Beschlägen und sonstigen Bauteilen vor Verunreinigungen und Beschädigungen durch die Putzarbeiten, einschl. der erforderlichen Stoffe oder Schutzanstriche für Verblendungen, Gesimse, Sohlbänke, eloxierte Teile u.ä. sowie die spätere Beseitigung.
j)  Die Kosten für Aufenthalts- und Lagerräume.
k)  Das Wiederherstellen der durch die eigenen Arbeiten beschädigten Grünanlagen (durch Anlieferungen, Lagerflächen etc.)
l)  Das Herstellen von bis zu 0,50 m² grossen mobilen Musterflächen nach Vorauswahl vorliegender Farbvorschläge.

Besondere Hinweise

Bei dieser Ausschreibung wird zur Bedingung gemacht, dass keine Baustoffe verwendet werden, die

a)  voll- oder teilhalogenierte Fluorchlorkohlenwasserstoffe (FCKW, HFCKW) enthalten oder unter Verwendung dieser Stoffe hergestellt wurden

b)  UF  Montageschäume (Harnstoff-Formaldehyd-Schaumkunststoff) und Baustoffe deren Ausgleichskonzentration für Formaldehyd 0,05 ppm (parts per million; 1,0 mg/kg) im Prüfraum überschreitet. (Das Prüfverfahren richtet sich nach der Richtlinie des Ausschusses für Einheitliche Technische Baubestimmungen (ETB) zur Begrenzung der Formaldehydemission in die Raumluft bei Verwendung von Harnstoff-Formaldehydharz Ortschaum)

c)  Lösemittelhaltige Farben und Lacke sind zu vermeiden. Für eine Verwendung im Einzelfall ist die Zustimmung vom Auftraggeber einzuholen.

Produkt- und Systemvorgaben

Vor Angebotsabgabe sind die Oberflächen der Fassadenflächen auf die ausgeschriebene Ausführungsart des Anstrichsystems hin zu prüfen.

Folgende Fabrikate können verwendet werden:

  Brillux
  Caparaol
  Herbol
  Sto
  oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden
Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

## EIGNUNGSNACHWEIS FÜR ASBESTENTSORGUNG
ASBESTENTSORGUNG

Wenn es für die Durchführung der Maßnahme notwendig ist umweltschädliche Stoffe (Asbest) gem. den TRGS 519 zu behandeln, so hat der Bieter hat schon bei Angebotsabgabe nachstehenden Eignungsnachweis beizubringen: den Sachkundigenschein nach TRGS 519 Anlage 3

Fehlender Nachweis führt zum Ausschluß von der Vergabe.

Vor Beginn der Sanierung von Asbesthaltigen Materialien is die zust. Behörde zu informieren und die Ausführung der Arbeiten abzustimmen.

Nach Abschluss der Arbeiten ist der Entsorgungsnachweis an RET/QS zuzusenden.

## VORBEMERKUNG
Vorbemerkungen:

Vorbemerkungen:
Baustrom und Bauwasser werden bauseits zur Verfügung gestellt.

## 010 Gerüstarbeiten
Datum: 03.06.2025

*Hinweis: BAUBESCHREIBUNG*
Leistungsverzeichnis / Baubeschreibung – Gerüststellung
Maßnahme: Gerüstbauarbeiten
Ort der Ausführung: Karl-Marx-Str. 20/ Mainzer Str. 1, 12053 Berlin-Neukölln

Bauherr: Covivio Immobilien GmbH

Ausführungszeitraum: 07.07.2025 - 25.09.2026

Das Gebäude wurde um das Jahr 1900 in geschlossener Bauweise errichtet. Es handelt sich um ein fünfgeschossiges Vorderhaus mit einem Kellergeschoss, einem Erdgeschoss sowie vier darüberliegenden Vollgeschossen. Das Dachgeschoss ist nicht ausgebaut und dient als unbeheizter Dachraum.

1. Gründung und Tragstruktur
Die tragenden Außenwände sowie die Mittellängswände sind in massiver Ziegelmauerwerksbauweise ausgeführt. Die Wandstärken entsprechen dem für die Bauzeit typischen Mauerwerkserband und variieren je nach Geschosslage.

3. Dachkonstruktion und Dachdeckung
Das Dach ist als Berliner Mansardendach in Pfettendachausführung konstruiert. Die Tragstruktur besteht aus einem dreifach stehenden Dachstuhl („stehender Stuhl“) mit liegenden und stehenden Pfetten.

Zur Durchführung der Dacharbeiten sowie der abschnittsweisen Sanierung von Wohnungen im 4. Obergeschoss ist die Stellung eines Stahlrahmengerüsts als Leergerüst erforderlich.

Im weiteren Bauablauf – insbesondere für die nachfolgende Fenster- und Fassadensanierung – wird das Gerüst zu einem Vollgerüst in Form eines  Arbeits- und Schutzgerüsts erweitert.

Die Gerüststellung erfolgt entsprechend den gültigen Normen (DIN EN 12811 / DIN 4420) und muss den wechselnden Anforderungen der Bauphasen angepasst werden. Insbesondere sind Schutzmaßnahmen für Personen im öffentlichen Raum (z. B. Passanten und Kinder während der Kitabetriebszeiten) sowie ausreichende Arbeits- und Transportflächen sicherzustellen.

### Bereich 1 GERÜSTARBEITEN FÜR DACHARBEITEN

#### Abschnitt 1.1 Straßenseitig/Vorderfronten

**1.1.10 Stahlrohrahmengerüst als Leergerüst**
Stahlrohrrahmengerüst der Lastklasse 4, 3,0 kN/m² als Leergerüst. Die beiden obersten Gerüstlagen sind als Vollgerüst zu erstellen. Breitenklasse W 09, aufbauen und abbauen, einschließlich innenliegendem Leitergang nach DIN 4420 Teil 1 / DIN EN 12811-1. Das Gerüst ist vollflächig zu montieren, da dieses im Geschäftsjahr 2026 zum Vollgerüst ausgebaut wird, um die Fassaden mit einem Vollwärmeschutz zu versehen.
Menge: 1600,000 m²

**1.1.20 Vorhaltung Gerüst**
Vorhaltung Gerüst für jede angefangene Woche
1600 * 24
Menge: 38400,000 m²Wo

**1.1.30 30-er Konsolenausleger**
30-er Konsolenausleger montieren und abbauen nach DIN 4420 Teil 1 / DIN EN 12811-1.
Menge: 65,000 m

**1.1.40 Vorhaltung Konsolenausleger**
Vorhaltung Konsolenausleger für jede angefangene Woche 65*24
Menge: 1560,000 mWo

**1.1.50 Fußgängertunnel**
Fußgängertunnel 1,65 m breit aufbauen und abbauen nach DIN 4420 Teil 1 / DIN EN 12811-1.
Menge: 50,000 m

**1.1.60 Vorhaltung Fußgängertunnel**
Vorhaltung für jede angefangene Woche 50*24
Menge: 1200,000 mWo

**1.1.70 Gerüstbrückenkonstruktion**
Gerüstbrückenkonstruktion statisch ausreichend mit Horizontal- und Vertikalverbänden versehen, zur Aufnahme der Gerüstlasten, aufbauen und abbauen.
Menge: 34,000 m

**1.1.80 Vorhaltung Gerüstbrückenkonstruktion**
Vorhaltung Gerüstbrückenkonstruktion für jede angefangene Woche 34*24
Menge: 816,000 mWo

**1.1.90 Bautreppe**
Bautreppe nach DIN EN 12811-1 für vorgenanntes Arbeitsgerüst mit Zwischenpodesten im vertikalen Raster von 2,0 m aufbauen, Ausführung einläufig, aufbauen und abbauen. Inkl. Sicherungsgitter in der ersten Podestlage mit Kette und Nummernschloss.
L = 2,50 m; H = ca. 20,50 m
Menge: 20,500 m

**1.1.100 Vorhaltung Bautreppe**
Vorhaltung für jede angefangene Woche 20,50*24
Menge: 492,000 mWo

**1.1.110 Passantenschutz**
Passantenschutz aufbauen und abbauen, nach DIN 4420 Teil 1 / DIN EN 12811-1.
Menge: 20,000 m

**1.1.120 Vorhaltung Passantenschutz**
Vorhaltung Passantenschutz für jede angefangene Woche 20*24
Menge: 480,000 mWo

**1.1.130 Dachdeckerfangschutz**
Ausbau zum Dachdeckerfangschutz im Bereich der obersten Gerüstlage, den Vorschriften der BBG entsprechend, max. 2,00 m hoch inkl. zusätzlicher Verankerung erstellen und abbauen nach DIN 4420 Teil 1 / DIN EN 12811-1, als Zulage.
Menge: 68,000 m

**1.1.140 Vorhaltung Dachdeckerfangschutz**
Vorhaltung Dachdeckerfangschutz für jede angefangene Woche  68*24
Menge: 1632,000 mWo

**1.1.150 Transportturm**
Bereich BE-Fläche Mainzer Str. 1–2 – Transportturm, 2 Felder breit, mit Stahlrohrrahmengerüst, L = ca. 4,00 m breit; B = ca. 1,00 m – 2,00 m; H = ca. 20,20 m vor dem Gerüst montieren, zur Vergrößerung der Lagefläche, aufbauen und abbauen, einschließlich innenliegendem Leitergang nach DIN 4420 Teil 1 / DIN EN 12811-1.
Menge: 1,000 Stck

**1.1.160 Vorhaltung Transportturm**
Vorhaltung Transportturm jede angefangene Woche 1*24
Menge: 24,000 StWo

**1.1.170 Bauaufzug ohne Personenbeförderung**
*** Bedarfsposition ohne GB
Bauaufzug ohne Personenbeförderung nach TRA 1100
Grundfläche des Förderkorbes: ca. 1,60 m x ca. 1,40 m
Nutzlast: 500 kg
Förderhöhe: 20,20 m
Haltestellen: 2 Stück
l aufbauen und wieder abbauen

Bauseitige Leistungen:

Stromanschluss vom Baustromverteiler bis zur Aufzugsgrundeinheit, Anschluss: wie im Datenblatt beschrieben.

Betriebskosten (Stromverbrauch, Zahnstangenschmiermittel)

Wartung und Pflege sowie einsatzbedingte Prüfungen nach den Unfallverhütungsvorschriften (UVV), sowie gemäß technischen Richtlinien für Bauaufzüge.

Sicherung gegen unbefugtes Betreten und Versperren der Aufzugsfahrbahn, gemäß den gültigen Vorschriften.
Menge: 1,000 Stck

**1.1.180 Vorhaltung Bauaufzug ohne Personenbeförderung**
*** Bedarfsposition ohne GB
Vorhaltung Bauaufzug für jede angefangene Woche 1*24
Menge: 24,000 StWo

**1.1.190 Bauaufzug mit Personenbeförderung**
Bauaufzug mit Personenbeförderung nach GEDA 500 Z/ZP
Grundfläche des Förderkorbes: ca. 1,60 m x ca. 1,40 m
Nutzlast: 500 kg
Förderhöhe: 20,20 m
Haltestellen: 2 Stück
1 aufbauen und wieder abbauen.

Bauseitige Leistungen:

Stromanschluss vom Baustromverteiler bis zur Aufzugsgrundeinheit, Anschluss: wie im Datenblatt beschrieben.

Betriebskosten (Stromverbrauch, Zahnstangenschmiermittel)

Wartung und Pflege sowie einsatzbedingte Prüfungen nach den Unfallverhütungsvorschriften (UVV), sowie gemäß technischen Richtlinien für Bauaufzüge.

Sicherung gegen unbefugtes Betreten und Versperren der Aufzugsfahrbahn, gemäß den gültigen Vorschriften.
Menge: 1,000 Stck

**1.1.200 Vorhaltung Bauaufzug mit Personenbeförderung**
Vorhaltung Bauaufzug mit Personenbeförderung für jede angefangene Woche 1*24
Menge: 24,000 StWo

#### Abschnitt 1.2 Hofseitig / Hoffront

**1.2.10 Stahlrohrrahmengerüs als Leergerüst**
Stahlrohrrahmengerüst der Lastklasse 4, 3,0 kN/m² als Leergerüst. Die beiden obersten Gerüstlagen sind als Vollgerüst zu erstellen. Breitenklasse W 09, aufbauen und abbauen, einschl. innenliegendem Leitergang nach DIN 4420 Teil 1 / DIN EN 12811-1. Das Gerüst ist vollflächig zu montieren, da dieses im Geschäftsjahr 2026 zum Vollgerüst ausgebaut wird, um die Fassaden mit einem Vollwärmeschutz zu versehen.
Menge: 860,000 m²

**1.2.20 Vorhaltung Stahlrohrrahmengerüs als Leergerüst**
Stahlrohrrahmengerüs als Leergerüst Vorhaltung für jede angef. Woche 860 * 24
Menge: 20640,000 m²Wo

**1.2.30 30-er Konsolenausleger**
30-er Konsolenausleger montieren und abbauen nach DIN 4420 Teil 1 / DIN EN 12811-1.
Menge: 45,000 m

**1.2.40 Vorhaltung 30-er Konsolenausleger**
Vorhaltung 30-er Konsolenausleger für jede angefangene Woche 45*24
Menge: 1080,000 mWo

**1.2.50 Gerüstbrückenkonstruktion**
Gerüstbrückenkonstruktion statisch ausreichend mit Horizontal- und Vertikalverbänden versehen, zur Aufnahme der Gerüstlasten, aufbauen und abbauen.
Menge: 6,000 m

**1.2.60 Vorhaltung Gerüstbrückenkonstruktion**
Vorhaltung Gerüstbrückenkonstruktion für jede angefangene Woche 6*24
Menge: 144,000 mWo

**1.2.70 Bautreppe**
Bautreppe nach DIN EN 12811-1 für vorgenanntes Arbeitsgerüst mit Zwischenpodesten im vertikalen Raster von 2,0 m aufbauen, Ausführung einläufig, aufbauen und abbauen. Inkl. Sicherungsgitter in der ersten Podestlage mit Kette und Nummernschloss.
L = 2,50 m; H = ca. 19,30 m
Menge: 19,300 m

**1.2.80 Vorhaltung Bautreppe**
Vorhaltung Bautreppe für jede angefangene Woche 19,30*24
Menge: 463,200 mWo

**1.2.90 Passantenschutz**
Passantenschutz aufbauen und abbauen, nach DIN 4420 Teil 1 / DIN EN 12811-1.
Menge: 9,000 m

**1.2.100 Vorhaltung Passantenschutz**
Vorhaltung Passantenschutz für jede angefangene Woche 9*24
Menge: 216,000 mWo

**1.2.110 Dachdeckerfangschutz**
Ausbau zum Dachdeckerfangschutz im Bereich der obersten Gerüstlage, den Vorschriften der BBG entsprechend, max. 2,00 m hoch inkl. zusätzlicher Verankerung erstellen und abbauen nach DIN 4420 Teil 1 / DIN EN 12811-1, als Zulage.
Menge: 42,000 m

**1.2.120 Vorhaltung Dachdeckerfangschutz**
Vorhaltung Dachdeckerfangschutz für jede angefangene Woche  42*24
Menge: 1008,000 mWo

### Bereich 2 GERÜSTARBEITEN FÜR WDVS - ERWEITERUNG

#### Abschnitt 2.1 Straßenseitig/Vorderfronten

**2.1.10 Vorhaltung Gerüst**
Vorhaltung Gerüst für jede angefangene Woche 1600*24
Menge: 38400,000 m²Wo

**2.1.20 Kompletierung Leergerüst zum Vollgerüst**
Nachträgliche Komplettierung des Leergestütes zum Vollgerüst mit einem dreiteiligem Seitenschutz. aufbauen und abbauen, einschl. innenliegendem Leitergang nach DIN 4420 Teil 1 / DIN EN 12811-1.
Menge: 1100,000 m²

**2.1.30 Vorhaltung Vollgerüst**
Vorhaltung Vollgerüst für jede angef. Woche 1100*24
Menge: 26400,000 m²Wo

**2.1.40 Vorhaltung 30-er Konsolenausleger**
Vorhaltung 30-er Konsolenausleger  für jede angef. Woche 65*24
Menge: 1560,000 mWo

**2.1.50 30-er Konsolenausleger**
30-er Konsolenausleger montieren und abbauen nach DIN 4420 Teil 1/ DIN EN 12811-1.
Menge: 660,000 m

**2.1.60 Vorhaltung 30-er Konsolenausleger**
Vorhaltung 30-er Konsolenausleger für jede angef. Woche 660*24
Menge: 15840,000 mWo

**2.1.70 Vorhaltung Fußgängertunnel**
Vorhaltung Fußgängertunnel für jede angef. Woche 50*24
Menge: 1200,000 mWo

**2.1.80 Vorhaltung Gerüstbrückenkonstruktion**
Vorhaltung Gerüstbrückenkonstruktion für jede angef. Woche 34*24
Menge: 816,000 mWo

**2.1.90 Vorhaltung Bautreppe**
Vorhaltung Bautreppe  für jede angef. Woche 20,50*24
Menge: 492,000 mWo

**2.1.100 Vorhaltung Passantenschutz**
Vorhaltung Passantenschutz  für jede angef. Woche 20*24
Menge: 480,000 mWo

**2.1.110 Vorhaltung Transportturm**
Vorhaltung Transportturm jede angefangene Woche 1*24
Menge: 24,000 StWo

**2.1.120 Vorhaltung Bauaufzug ohne Personenbeförderung**
*** Bedarfsposition ohne GB
Vorhaltung Bauaufzug für jede angefangene Woche 1*24
Menge: 24,000 StWo

**2.1.130 Vorhaltung Bauaufzug mit Personenbeförderung**
Vorhaltung Bauaufzug mit Personenbeförderung für jede angefangene Woche 1*24
Menge: 24,000 StWo

**2.1.140 Netze Maschenweite 1,8 mm²**
Netze mit einer Maschenweite von 1,8 mm² montieren und wieder abnehmen, inkl. Verankerung nach DIN EN 12811-1.
Menge: 1600,000 m²

**2.1.150 Vorhaltung Netze Maschenweite 1,8 mm²**
Vorhaltung Netze jede angefangene Woche 1600*24
Menge: 38400,000 m²Wo

#### Abschnitt 2.2 Hofseitig / Hoffront

**2.2.10 Vorhaltung Gerüst**
Vorhaltung Gerüst für jede angefangene Woche 860*24
Menge: 20640,000 m²Wo

**2.2.20 Komplettierzung Leergerüst zum Vollgerüst**
Menge: 760,000 m²

**2.2.30 Vorhaltung Vollgerüst**
Vorhaltung Vollgerüst für jede angef. Woche 760*24
Menge: 18240,000 m²Wo

**2.2.40 Vorhaltung Konsolenausleger**
Vorhaltung 30-er Konsolenausleger  für jede angef. Woche 45*24
Menge: 1080,000 mWo

**2.2.50 30-er Konsolenausleger**
30-er Konsolenausleger montieren und abbauen nach DIN 4420 Teil 1/ DIN EN 12811-1.
Menge: 360,000 m

**2.2.60 Vorhaltung Konsolenausleger**
Vorhaltung 30-er Konsolenausleger  für jede angef. Woche 360*24
Menge: 8640,000 mWo

**2.2.70 Vorhaltung Gerüstbrückenkonstruktion**
Vorhaltung Gerüstbrückenkonstruktion für jede angefangene Woche 6*24
Menge: 144,000 mWo

**2.2.80 Vorhaltung Bautreppe**
Vorhaltung Bautreppe  für jede angef. Woche 19,30*24
Menge: 463,200 mWo

**2.2.90 Vorhaltung Passantenschutz**
Vorhaltung Passantenschutz  für jede angef. Woche 9*24
Menge: 216,000 mWo

**2.2.100 Netze Maschenweite 1,8 mm²**
Netze mit einer Maschenweite von 1,8 mm² montieren und wieder abnehmen, inkl. Verankerung nach DIN EN 12811-1.
Menge: 900,000 m²

**2.2.110 Vorhaltung Netze Maschenweite 1,8 mm²**
Menge: 21600,000 m²Wo
